# Gas- und Trinkwasserleitung Muskauer Straße
Angebotsaufforderung (GAEB DA XML 3.2, DA83)
Projekt: Ingb_7-22-005
Währung: EUR
Vergabeart: Verhandlungsverfahren
Auftraggeber: NBB Netzgesellschaft Berlin-Brandenburg, EUREF-Campus 1-2, 10827 Berlin; DV-Nummer: 012; Vergabenummer: 012
Erstellt mit: BECHMANN AVA 2024.20/ GXML Toolbox V3.3 R20210630, BECHMANN AVA 2024.20, 10.02.2026

## 012 FL5 Gasleitung Tiefbauteil 3.BA
Datum: 10.02.2026

### Bereich 1 BE

#### Abschnitt 1.1 Allgem./Verkehrsicherung

*Hinweis: Hinweis allgemeine Leistungen*
Hinweis:

Leistungen, u.a. für Baustelleneinrichtung, Verkehrssicherung, Beweissicherung, Baustromversorgung, Baubüro, SiGeKo-Leistungen, Herstellen und Beräumen von Zwischenlagerplätzen, Leistungen des Baumschutzes, sind im Los 1 - Allgemeine Leistungen ausgeschrieben und somit auch für
das Fachlos Tiefbau Gasleitungsbau  dort einzukalkulieren.

**1.1.1.1 Baudokumentation erstellen**
Dem AG ist eine Baudokumentation mind. 14 Tage vor Teilabnahme des Bauloses zu übergeben.
Diese betrifft auch Leistungen, die im Baulos 1 vergütetet werden.
Die Dokumentation hat mindestens zu enthalten:
- Fachunternehmererklärung

- Bautagesberichte

 - Lieferscheine

- Dokumentation über den Verbleib der ausgebauten und
  nicht wieder an gleicher Stelle eingebauten Erdstoffe mit  Entsorgungsnachweisen bzw. über die Wiederverwendung

- Protokolle  SiGe-Ko

- Beweissicherung angrenzender Gebäude

- Dokumentation innerörtlicher Straßen

- Freistellungserklärung für Flächen außerhalb des
  Straßenbaues privat und öffentlich

- Verdichtungsnachweise

- Eigenüberwachungsnachweise
Menge: 1,000 Psch

**1.1.2 Absteckung Trassen (Lage, Höhe)**
Höhen- und lagemäßige Absteckung der Trassen
einschließlich Sichern und Vorhalten der Absteckpunkte,
Absteckunterlagen zur Lage werden zur Verfügung gestellt.
Höhenmäßige Absteckung hat nach Längsschnitten/Höhenplänen zu erfolgen.
Die Sicherung der Absteckpunkte ist einzukalkulieren.
Menge: 1,000 Psch

**1.1.3 Koordinierung mit Rohrbauunternehmen**
Koordinierungspauschale für die Abstimmung der
Leistungen mit dem Rohrbauunternehmen der NBB einschl. der erforderlichen Nebenleistungen.
Dazu zählen u.a. das Erstellen eines Bauablaufplanes unter Einbeziehung der Bauzeiten für Leistungen des Rohrbauunternehmens und deren fortlaufende Anpassung.
Bauzeitenpläne sind dem AG zu übergeben.
Mindestens einmal wöchentlich sind Abstimmung zum Bauablauf und zur Baudurchführung (z.B. zur Baufreiheit, Zufahrtsmöglichkeiten, Materiallagerplätze, Termine ) mit dem Rohrbauunternehmen zu führen.

Achtung!
Das Verlegen und der Einbau des PE-Rohrmaterials hat
bei Temperaturen über 5° C zu erfolgen. Dies ist bei
der Erstellung des Bauablaufs zu berücksichtigen.
Sollten Arbeiten unterhalb der Temperaturgrenze
zwingend notwendig werden, sind ergänzende Maßnahmen
für das Handling notwendig. Die notwendigen
Mehraufwendungen sind in diesem Fall vom AN zu tragen.
Menge: 1,000 Psch

**1.1.4 Koordinierung Bestandsvermessung**
Die Leistungen für die Bestandsvermessung werden direkt
vom Auftraggeber beauftragt. Der AN hat diese
Leistungen im Bauablaufplan zu berücksichtigen. Ihm
obliegen die Organisation und Koordinierung sowie die
vorbereitenden Maßnahmen für diese Leistungen. Die
Leistungen sind zeitlich so einzuordnen, dass diese am
offenen Rohrgraben erfolgen können.
Koordinierung mit dem vom AG beauftragten Rohrbauunternehmen und dem
Vermessungsbüro, einschließlich aller vorbereitenden
Maßnahmen wie z.B.  Gewährung der Zufahrt.
Menge: 1,000 Psch

#### Abschnitt 1.2 Stunden, Nachweise

*Hinweis: Hinweis Stundenlohnarbeiten*
Stundenlohnarbeiten sind nur auf ausdrückliche
Anordnung des AG auszuführen.
Die Stundenlohnarbeiten sind vom AG zu bestätigen.
Stundenlohnarbeiten werden nur für Leistungen
anerkannt, die nicht nach vorhergehenden
Positionen abgerechnet werden können.
Die eingesetzten Einheitspreise gelten für Mehr-
und Minderleistungen in beliebiger Höhe.

**1.2.1 Polier/-in Stundenlohnarbeiten**
Stundenlohnarbeiten durch Polier/-in
auf Anordnung des AG ausführen,
der Verrechnungssatz für die jeweilige Arbeitskraft
umfasst sämtliche Aufwendungen wie Lohn- und
Gehaltskosten, Lohn- und Gehaltsnebenkosten, Zuschläge,
lohngebundene und lohnabhängige Kosten, sonstige
Sozialkosten, Gemeinkosten, Wagnis und Gewinn.
Menge: 1,000 h

**1.2.2 Baufacharbeiter/-in Stundenlohnarbeiten**
Stundenlohnarbeiten durch Baufacharbeiter/-in
auf Anordnung des AG ausführen,
der Verrechnungssatz für die jeweilige Arbeitskraft
umfasst sämtliche Aufwendungen wie Lohn- und
Gehaltskosten, Lohn- und Gehaltsnebenkosten, Zuschläge,
lohngebundene und lohnabhängige Kosten, sonstige
Sozialkosten, Gemeinkosten, Wagnis und Gewinn.
Menge: 1,000 h

**1.2.3 LKW einsetzen Fahrer 5-8t**
LKW, auf Anordnung des AG einsetzen,
der Verrechnungssatz für die jeweilige Arbeitskraft
umfasst sämtliche Aufwendungen wie Lohn- und
Gehaltskosten, Lohn- und Gehaltsnebenkosten, Zuschläge,
lohngebundene und lohnabhängige Kosten, sonstige
Sozialkosten, Gemeinkosten, Wagnis und Gewinn.
der Verrechnungssatz für das Gerät umfasst sämtliche
Aufwendungen für den Betrieb, Gemeinkosten, Wagnis und
Gewinn, mit Fahrer, Nutzlast 5 bis 8 t,
Menge: 4,000 h

**1.2.4 Hydraulikbagger mit Fahrer 25-30t**
Hydraulikbagger, auf Anordnung des AG einsetzen,
der Verrechnungssatz für die jeweilige Arbeitskraft
umfasst sämtliche Aufwendungen wie Lohn- und
Gehaltskosten, Lohn- und Gehaltsnebenkosten, Zuschläge,
lohngebundene und lohnabhängige Kosten, sonstige
Sozialkosten, Gemeinkosten, Wagnis und Gewinn.
der Verrechnungssatz für das Gerät umfasst sämtliche
Aufwendungen für den Betrieb, Gemeinkosten, Wagnis und
Gewinn, mit Fahrer, Fahrwerk mit Bereifung, Masse im
Betriebszustand 25 bis 30 t,
Menge: 1,000 h

**1.2.5 Radlader einsetzen Fahrer 37-55kW**
Radlader, auf Anordnung des AG einsetzen,
der Verrechnungssatz für die jeweilige Arbeitskraft
umfasst sämtliche Aufwendungen wie Lohn- und
Gehaltskosten, Lohn- und Gehaltsnebenkosten, Zuschläge,
lohngebundene und lohnabhängige Kosten, sonstige
Sozialkosten, Gemeinkosten, Wagnis und Gewinn.
der Verrechnungssatz für das Gerät umfasst sämtliche
Aufwendungen für den Betrieb, Gemeinkosten, Wagnis und
Gewinn, mit Fahrer, Motorleistung 37 bis 55 kW,
Menge: 1,000 h

*Hinweis: Kontrollprüfung des AG*
Ausführung erfolgt als Kontrollprüfung des AG
Die Eigenüberwachung ist dem AG mit zu übergeben.

**1.2.6 Plattendruckvers. f.Kpruefg.durchf.**
Plattendruckversuch nach DIN 18 134 für Kontrollprüfung nach Angabe des AG durchführen einschliesslich Bereitstellung sämtlicher Geräte, mit
Auswertung und Darstellung der Messergebnisse,
haltungsweise.
Menge: 6,000 St

**1.2.7 Belastungsfahrzeug bereitstellen**
Belastungsfahrzeug als Gegengewicht (z.B. ausreichend
beladener Lkw) für Plattendruckversuch bei Kontrollprüfungen bereitstellen.
Menge: 1,500 h

**1.2.8 Leichte Rammsonde**
Nachweis der Verdichtung bis zur
Rohrgrabensohle mit der leichten Rammsonde
nach DIN 4094 als Kontrollprüfung
entsprechend ZTV A-StB
einschließlich Prüfprotokoll.
Die Kontrollprüfung entbindet den AN nicht von
der Eigenüberwachungsprüfung entsprechend
ZTV A-StB, haltungsweise.
Menge: 3,000 St

### Bereich 2 Gashauptleitung

#### Abschnitt 2.1 LB 002 Erdarbeiten

*Hinweis: Hinweis Erdarbeiten*
Die Erdbauleistungen sind in mehreren Einzelabschnitten
zu realisieren. Der Aushubabschnitte für die Hauptleitungen
sollen mind. 50 m Länge betragen.
Für den zwischenzulagernden Aushuboden ist das Laden,
Fördern, Lagern sowie der Rücktransport zur Einbaustelle
in den entsprechenden Pos. einzukalkulieren.

Für alle Leitungs- Kanal- und Kabelsicherungen, soweit
diese bekannt sind, ist der erforderliche Handaushub
sowie das Suchen der Leitung (Abweichungen beidseitig bis 1,5m)
einzukalkulieren!

Bei Verlegung der Trinkwasserversorgungsleitung und der
Gasleitung im gemeinsamen Rohrgraben sind die Erd- und
Verbauarbeiten entsprechend anteilig zu berechnen.

Die maßgebende Tiefe ermittelt sich aus der tiefsten Rohrunterkante
zuzüglich 10cm Auflager aus steinfreiem Sand.

Rohrauflager/Einbettung einschließlich Lieferung erfolgt
durch die Rohrbaufirma.

Die Entsorgung der Verdrängungsmassen erfolgen durch AN.

Bei Bauunterbrechungen z.B am Wochende sind an den
offenen Baugruben Ausstiegshilfen für hineingeratene Tiere
vorzusehen damit diese sich selbständig befreien können.
Die Baugruben sind vor Arbeitsbeginn zu kontrollieren und
ggf. darin befindliche Tiere umzusetzen.
Leistungen sind einzukalkulieren.

Aushub erfolgt in zeitversetzen Teilabschnitten.

**2.1.1 Rohrgr.Ltg. d225 b.2,0 T. gemeins.**
*** Schwerpunktposition
Rohrgraben herstellen nach Abtrag der Befestigung
ab Oberkante Planum geplanter Straßenbefestigung
für Rohrleitung bis d225
gemeinsamer Rohrgraben für parallele Verlegung Gas und  Trinkwasser
Homogenbereich A bis B- Werte siehe Anlage
Boden der Gräben für Versorgungsleitungen, Baugruben für Schweißmuffen werden übermessen und sind einzukalkulieren, profilgerecht ausheben,
einschließlich Verbau DIN 18 303, Verbau ist einzukalkulieren
Behinderung durch Verbau, Ver- und Entsorgungsleitungen, Kabel, Wurzeln
Aushubtiefe bis 2,00 m Tiefe gemessen ab OK geplante
Oberkante Fahrbahn,
Sohlenbreite der Gräben nach DIN 4124
(bis 1,20m mit Verbau d=10cm, anteilig Gas 0,6)

Planum Rohrgrabensohle herstellen einschließlich Nachverdichten auf DPr mind. 98 %

Die Homogenbereiche sind zu separieren und getrennt zu
lagern.

Zum Wiedereinbau nicht geeigneten Aushub bzw. verdrängte Bodenmassen zum Zwischenlager des AN transportieren und  entsorgen,
Entsorgung wird gesondert vergütet.

Abgerechnet wird nach verlegter Rohrlänge.
Menge: 294,000 m

**2.1.2 Rohrgr.Ltg. d225 b.2,0 T. Einzelverl.**
Rohrgraben herstellen nach Abtrag der Befestigung
ab Oberkante Planum geplanter Straßenbefestigung
für Rohrleitung bis d225
Einzelverlegung, teilweise Überlappung mit Gasleitungsverlegung möglich, Handschachtung, Freilegen Leitungsbestand ist einzukalkulieren
Homogenbereich A bis B- Werte siehe Anlage
Boden der Gräben für Versorgungsleitungen, Baugruben für Armaturen werden übermessen und sind einzukalkulieren, profilgerecht ausheben,
einschließlich Verbau DIN 18 303, Verbau ist einzukalkulieren
Behinderung durch Verbau, Ver- und
Entsorgungsleitungen, Kabel, Wurzeln,
Aushubtiefe bis 2,00 m Tiefe gemessen ab OK geplante
Oberkante Fahrbahn,
Sohlenbreite der Gräben nach DIN 4124
(bis 1,00m mit Verbau d=10cm)

Planum Rohrgrabensohle herstellen einschließlich Nachverdichten auf DPr mind. 98 %

Die Homogenbereiche sind zu separieren und getrennt zu
lagern.

Zum Wiedereinbau nicht geeigneten Aushub bzw. verdrängte Bodenmassen zum Zwischenlager des AN transportieren und  entsorgen,
Entsorgung wird gesondert vergütet.

Abgerechnet wird nach verlegter Rohrlänge.
Menge: 16,000 m

**2.1.3 Rohrgr.Ltg. d110 b.2,0 T. Einzelverl.**
Rohrgraben herstellen nach Abtrag der Befestigung
ab Oberkante Planum geplanter Straßenbefestigung
für Rohrleitung bis d110
Einzelverlegung, Handschachtung, Freilegen Leitungsbestand ist einzukalkulieren
Homogenbereich A bis B- Werte siehe Anlage
Boden der Gräben für Versorgungsleitungen, Baugruben für Formteile/Schweißmuffen werden übermessen und sind einzukalkulieren, profilgerecht ausheben,
einschließlich Verbau DIN 18 303, Verbau ist einzukalkulieren
Behinderung durch Verbau, Ver- und
Entsorgungsleitungen, Kabel
Aushubtiefe bis 2,00 m Tiefe gemessen ab OK geplante
Oberkante Fahrbahn,
Sohlenbreite der Gräben nach DIN 4124
(bis 1,00m mit Verbau d=10cm)

Planum Rohrgrabensohle herstellen einschließlich Nachverdichten auf DPr mind. 98 %

Zum Wiedereinbau nicht geeigneten Aushub bzw. verdrängte Bodenmassen zum Zwischenlager des AN transportieren und  entsorgen,
Entsorgung wird gesondert vergütet.

Abgerechnet wird nach verlegter Rohrlänge.
Menge: 10,000 m

**2.1.4 Bodeneinbau gemeins. Rohrgr.**
*** Schwerpunktposition
Boden nach Verfüllung der Leitungszone ab 10 cm über Rohroberkante in gemeinsamen Rohrgraben für Gas- und Trinkwasserversorgungsleitung
einbauen unter Verwendung
von vorhandenen zur Verfüllung geeigneten
Boden bzw. bei Erfordernis gelieferten Boden
Boden schichtenweise einbauen und  verdichten
Sohlbreite bis 1,20m einschl. Verbreiterung für Schweißmuffen
anteilig Gas 0,6m
mit Verbau, der Verbau ist im Zuge der Arbeiten zurückzubauen,
Behinderung durch Verbau, Ver- und Entsorgungsleitungen, Kabel, Wurzeln
Verdichtungsgrad unter Verkehrsflächen nach ZTV-A Stb
für Hauptverfüllung:
bis 0,50m unter Planum Straßenbau, mind. DPr 98 %
bis OK Planum Straßenbau mind. DPr 100 %
Abgerechnet wird nach verlegter Rohrlänge.
Menge: 294,000 m

**2.1.5 Bodeneinbau Einzelrohrgr. d225**
Boden nach Verfüllung der Leitungszone ab 10 cm über Rohroberkante in Rohrgraben für Gasversorgungsleitung einbauen unter Verwendung
von vorhandenen zur Verfüllung geeigneten
Boden bzw. bei Erfordernis gelieferten Boden
Boden schichtenweise einbauen und  verdichten
Sohlbreite bis 1,00m einschl. Verbreiterung für Schweißmuffen
mit Verbau, der Verbau ist im Zuge der Arbeiten zurückzubauen,
Behinderung durch Verbau, Ver- und Entsorgungsleitungen, Kabel, Wurzeln
Verdichtungsgrad unter Verkehrsflächen nach ZTV-A Stb
für Hauptverfüllung:
bis 0,50m unter Planum Straßenbau, mind. DPr 98 %
bis OK Planum Straßenbau mind. DPr 100 %
Abgerechnet wird nach verlegter Rohrlänge.
Menge: 16,000 m

**2.1.6 Bodeneinbau Einzelrohrgr. d110**
Boden nach Verfüllung der Leitungszone ab 10 cm über Rohroberkante in Rohrgraben für Gasversorgungsleitung einbauen unter Verwendung
von vorhandenen zur Verfüllung geeigneten
Boden bzw. bei Erfordernis gelieferten Boden
Boden schichtenweise einbauen und  verdichten
Sohlbreite bis 1,00m einschl. Verbreiterung für Schweißmuffen
mit Verbau, der Verbau ist im Zuge der Arbeiten zurückzubauen,
Behinderung durch Verbau, Ver- und Entsorgungsleitungen, Kabel, Wurzeln
Verdichtungsgrad unter Verkehrsflächen nach ZTV-A Stb
für Hauptverfüllung:
bis 0,50m unter Planum Straßenbau, mind. DPr 98 %
bis OK Planum Straßenbau mind. DPr 100 %
Abgerechnet wird nach verlegter Rohrlänge.
Menge: 10,000 m

**2.1.7 Baugrube, Anbindung Bestand herst.**
Baugrube nach Abtrag Oberfläche herstellen
als Zulage zum Rohrgraben
Anbindung an Bestand
Homogenbereich A bis B- Werte siehe Anlage
profilgerecht ausheben,
Handaushub ist einzukalkulieren
einschließlich Verbau DIN 18 303 Behinderung durch
Verbau, Ver- und Entsorgungsleitungen, Kabel, Wurzeln

Gesamtbaugrubenlänge bis 4,00m
Gesamtbaugrubenbreite einschl. Rohrgraben 2,00m
Gesamtbaugrubentiefe ab OK gepl. Straße bis 1,80 m

Die Homogenbereiche sind zu separieren und getrennt zu
lagern

Planum Rohrgrabensohle herstellen einschließlich Nachverdichten auf DPr mind. 98 %

Zum Wiedereinbau nicht geeigneten Aushub bzw. verdrängte Bodenmassen zum Zwischenlager des AN transprtieren und  entsorgen,
Entsorgung wird gesondert vergütet.
Menge: 3,000 St

**2.1.8 Baugrube, Anbind. Bestand verfüllen**
Boden nach Verfüllung der Leitungszone ab 10 cm über Rohroberkante in Baugrube als Zulage zum Rohrgraben einbauen unter Verwendung
von vorhandenen zur Verfüllung geeigneten
Boden bzw. bei Erfordernis gelieferten Boden
Boden schichtenweise einbauen und  verdichten
Gesamtbaugrubenlänge bis 4,00m
Gesamtbaugrubenbreite einschl. Rohrgraben 2,00m
Gesamtbaugrubentiefe ab OK gepl. Straße bis 1,80 m
mit Verbau, der Verbau ist im Zuge der Arbeiten zurückzubauen,
Behinderung durch Verbau, Ver- und Entsorgungsleitungen, Kabel, Wurzeln
Verdichtungsgrad unter Verkehrsflächen nach ZTV-A Stb
für Hauptverfüllung:
bis 0,50m unter Planum Straßenbau, mind. DPr 98 %
bis OK Planum Straßenbau mind. DPr 100 %
Menge: 3,000 St

*Hinweis: prov. Umbindung*
prov. Umbindungen
Festlegung der Lage erfolgt
entsprechend Baufortschritt

**2.1.9 Rohrgr.Ltg. d225 b.2,0 T. Einzelverl.**
Rohrgraben herstellen nach Abtrag der Befestigung
ab Oberkante Planum geplanter Straßenbefestigung
für Rohrleitung bis d225
Einzelverlegung, Handschachtung, Freilegen Leitungsbestand ist einzukalkulieren
Homogenbereich A bis B- Werte siehe Anlage
Boden der Gräben für Versorgungsleitungen, Baugruben für Armaturen werden übermessen und sind einzukalkulieren, profilgerecht ausheben,
einschließlich Verbau DIN 18 303, Verbau ist einzukalkulieren
Behinderung durch Verbau, Ver- und
Entsorgungsleitungen, Kabel, Wurzeln,
Aushubtiefe bis 2,00 m Tiefe gemessen ab OK geplante
Oberkante Fahrbahn,
Sohlenbreite der Gräben nach DIN 4124
(bis 1,00m mit Verbau d=10cm)

Planum Rohrgrabensohle herstellen einschließlich Nachverdichten auf DPr mind. 98 %

Die Homogenbereiche sind zu separieren und getrennt zu
lagern.

Zum Wiedereinbau nicht geeigneten Aushub bzw. verdrängte Bodenmassen zum Zwischenlager des AN transportieren und  entsorgen,
Entsorgung wird gesondert vergütet.
Menge: 16,000 m

**2.1.10 Bodeneinbau Einzelrohrgr. d225**
Boden nach Verfüllung der Leitungszone ab 10 cm über Rohroberkante in Rohrgraben für Gasversorgungsleitung einbauen unter Verwendung
von vorhandenen zur Verfüllung geeigneten
Boden bzw. bei Erfordernis gelieferten Boden
Boden schichtenweise einbauen und verdichten
Sohlbreite bis 1,00m einschl. Verbreiterung für Schweißmuffen
mit Verbau, der Verbau ist im Zuge der Arbeiten zurückzubauen,
Behinderung durch Verbau, Ver- und Entsorgungsleitungen, Kabel, Wurzeln
Verdichtungsgrad unter Verkehrsflächen nach ZTV-A Stb
für Hauptverfüllung:
bis 0,50m unter Planum Straßenbau, mind. DPr 98 %
bis OK Planum Straßenbau mind. DPr 100 %
Abgerechnet wird nach verlegter Rohrlänge.
Menge: 16,000 m

**2.1.11 Baugrube, Anbindung Bestand herst.**
Baugrube nach Abtrag Oberfläche herstellen
als Zulage zum Rohrgraben
Anbindung an Bestand
Homogenbereich A bis B- Werte siehe Anlage
profilgerecht ausheben,
Handaushub ist einzukalkulieren
einschließlich Verbau DIN 18 303 Behinderung durch
Verbau, Ver- und Entsorgungsleitungen, Kabel, Wurzeln

Gesamtbaugrubenlänge bis 4,00m
Gesamtbaugrubenbreite einschl. Rohrgraben 2,00m
Gesamtbaugrubentiefe ab OK gepl. Straße bis 1,20 m

Die Homogenbereiche sind zu separieren und getrennt zu
lagern

Planum Rohrgrabensohle herstellen einschließlich Nachverdichten auf DPr mind. 98 %

Zum Wiedereinbau nicht geeigneten Aushub bzw. verdrängte Bodenmassen zum Zwischenlager des AN transportieren und  entsorgen,
Entsorgung wird gesondert vergütet.
Menge: 2,000 St

**2.1.12 Baugrube, Anbind. Bestand verfüllen**
Boden nach Verfüllung der Leitungszone ab 10 cm über Rohroberkante in Baugrube als Zulage zum Rohrgraben einbauen unter Verwendung
von vorhandenen zur Verfüllung geeigneten
Boden bzw. bei Erfordernis gelieferten Boden
Boden schichtenweise einbauen und  verdichten
Gesamtbaugrubenlänge bis 4,00m
Gesamtbaugrubenbreite einschl. Rohrgraben 2,00m
Gesamtbaugrubentiefe ab OK gepl. Straße bis 1,20 m
mit Verbau, der Verbau ist im Zuge der Arbeiten zurückzubauen,
Behinderung durch Verbau, Ver- und Entsorgungsleitungen, Kabel, Wurzeln
Verdichtungsgrad unter Verkehrsflächen nach ZTV-A Stb
für Hauptverfüllung:
bis 0,50m unter Planum Straßenbau, mind. DPr 98 %
bis OK Planum Straßenbau mind. DPr 100 %
Menge: 2,000 St

**2.1.13 Liefern Kies-Sand-Gemisch**
*** Schwerpunktposition
Liefern von Stoffen frei Baustelle,
Mengenermittlung nach Lieferschein,
Kies-Sand-Gemisch.
als Bodenaustausch
Menge: 50,000 t

**2.1.14 Ortungsband verlegen**
Rohrleitungen markieren
mit Warn- und Ortungsband
Materiallieferung erfolgt durch
Rohrleitungsbauer des AG
40cm über Rohrscheitel.
Menge: 336,000 m

**2.1.15 Einbaugarnituren schützen**
Einbaugarnituren für Erdeinbau,
für Schieber und DAV
während der Bauausführung vor Beschädigung sichern
einschl. Erschwernisse bei allen Erdarbeiten und Oberflächenwiederherstellungen
einschl. Mehraufwendungen durch Handarbeit
Abrechnung je Einbaugarnitur
Menge: 15,000 St

**2.1.16 Beton abbrechen**
Hindernis im Boden aus Beton, abbrechen
und aufnehmen,
der stofflichen Verwertung zuführen,
Entsorgung wird gesondert vergütet,
Material in separaten Container lagern,
Mengenermittlung nach Wiegekarte,
Zur Abrechnung sind zusätzlich
aussagefähige Fotos mit
erkennbaren Abmessungen
und Berechnungen vorzulegen.
Menge: 5,000 t

**2.1.17 Suchgraben herstellen**
Suchgraben herstellen
Boden für Suchgraben ausheben,
zur Freilegung von unbekannten Leitungen, Kabeln und
Rohrleitungen, nach Abtrag der Oberflächenbefestigung,
Aushub seitlich lagern, verfüllen und verdichten,
Handarbeit ist einzukalkulieren, Aushubtiefe bis
1,50 m, Länge bis 1m
Homogenbereich A bis C- Werte siehe Anlage
Ausführung nach besonderer
Anordnung des AG.
Menge: 10,000 St

**2.1.18 Zulage für kreuzende Hindernisse**
Zulage zu den Aushubarbeiten für Erschwernisse und besondere Maßnahmen durch kreuzende Hindernisse (in Betrieb befindliche Kabel, Kabelbündel bis 1m Breite, Rohrleitungen, bestehende in Betrieb befindliche Kanäle o.ä.) bis zu einer Breite von beidseitig 0,5 m sowie Schieberstangen und Schächte, einschl. aller erforderlichen Nebenleistungen, wie Handaushub, einsanden der Leitungen und Wiederherstellung des Trassenwarnbandes sowie Abhängen bzw. Unterfangen der Leitungen. Mehraufwendungen für die Herstellung des Verbaus werden nicht gesondert vergütet und sind einzukalkulieren.
Sicherungsmaßnahmen werden nicht gesondert vergütet.

Aushubtiefe Graben und Schachtbaugrube: bis 2,0 m

Breite der Gräben: 1,00 m bis 1,50 m
Breite der Gruben: bis 2,50 m

Die Kreuzungen sind durch Fotos mit eindeutiger Zuordnung zu belegen!
Menge: 26,000 St

**2.1.19 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.

Bei gemeinsamer Verlegung von Trinkwasser und Gas-VL erfolgt die Vergütung einmalig je nach Lage (kleinster Abstand)

Tiefe vorh. TW-Leitung: bis 1,75 m
Tiefe vorh. Gasleitung: bis 1,20 m
Tiefe Kabel/Kabelbündel:  bis 1,25 m
Menge: 40,000 m

#### Abschnitt 2.2 Oberflächenaufbr./ -wiederherst.

*Hinweis: Gehweg Weberstraße*

**2.2.1 Betondecke schneiden/trennen**
Bewehrte Betondecke schneiden und trennen

In voller Aufbruchtiefe senkrecht und
geradlinig schneiden und trennen. Inkl. Nachschneiden.
Dicke ca. 10 bis 20 cm bewehrt.
Schneidschlamm, Betonschneidgut absaugen und einer Verwertung nach Wahl des AN zuführen.
Oberfläche reinigen.
Menge: 1,500 m

**2.2.2 Betondecke/-platte aufnehmen**
Betondecke bewehrt ausbauen und aufnehmen.
Dicke der Betondecke bis ca. 0,20 m

Fläche = vorh. Gehwegbereich, vor Grundstücken
vorhandene Befestigung der Zufahrten, in Grünflächen
Befestigung = Betondecke unterschiedlicher Stärke.
Auf Unterlage = Tragschicht ohne Bindemittel.
Decke mit Bewehrung
Einschließlich vorhandener Fugenfüllstoffe
und Tragschicht
Gesamtausbautiefe ca. 20 bis 40 cm.
Erschütterungsarm aufnehmen.
Rückbau in  Klein- und Teilflächen.
Ausbaustoffe = Beton zerkleinern, Aufnehmen durch Aufbruch, Fräsen ist nicht zugelassen, Betonstücke laden und Transport zum Zwischenlager des AN

Aufbruchmaterial einer Verwertung nach Wahl des AN zuführen. Entsorgungsnachweise liefern.
Menge: 6,000 m2

**2.2.3 Planum herstellen, Abweichung +-2 cm**
Planum profilgerecht herstellen.

Auf- und Abtrag bis 5 cm
zulässige Abweichung von der Sollhöhe +2/-2 cm.
Verformungsmodul EV2 >= 45 MPa, Boden verdichten.
Menge: 6,000 m2

**2.2.4 Schottertragschicht herst. 0/32, d=28cm**
Schottertragschicht herstellen.

Schottertragschicht nach ZTV-SoB-StB in der gültigen Fassung,
(Unterhalb Gehwegpflaster, Mosaik und Gehwegplatten, Anpassungsbereiche, etc.)

Baustoffgemisch 0/32.

Verdichtungsgrad DPr mind. 103 %,
Verformungsmodul EV2 auf der Oberfläche
mindestens 80 MPa.
Gesamteinbau- /Sichtdicke = 28 cm.

Baustoffgemisch = gebrochenes Naturgestein
aus Schotter-Splitt-Sand-Gemisch,
RC-Material nicht zulässig,
Grauwacke wird wegen möglicher resultierender Verfärbungen
nicht zugelassen.

Ungleichförmigkeitszahl U mindestens 13. Die
Filterstabilität gegenüber dem Bettungsstoff muss
eingehalten werden.
Feinanteil Kategorie UF3, im eingebauten Zustand
höchstens 5 Masse v.H. Feinanteile.

Einbau zwischen befestigten Flächen, Unterhalb Gehwegpflaster
Einbau in zwei Lagen inkl. Verdichtung.
Menge: 6,000 m2

**2.2.5 Bordsteine TB 10/25 cm liefern, setzen**
Bordsteine aus Beton setzen.
Bordsteine aus Beton nach DIN EN 1340 / DIN 483, Leistungsklassen D, I, U.
Tiefbord 100x250 mm,
Steine mit engen Fugen
versetzen, einseitig gefast.
Einschl. sämtlicher Stein- und Gehrungsschnitte,
Steine auf Passmaß trennen,

Auftritt: 0,0 cm

Rückenstütze aus Beton C20/25
10 cm breit, herstellen.
Unterbeton C 20/25, mindest. 20 cm dick, herstellen.

Hinterfüllung der Bordanlage nach Erfordernis
mit Beton bis OK Bord in Abstimmung mit dem AG / BÜ,
Material liefern und verdichten.

Pos. einschließlich Materialanlieferung
Menge: 3,500 m

**2.2.6 Pflasterdecke herst. 30x30x8 cm**
Pflasterdecke aus Betonsteinpflasterplatten herstellen,
Material und Verlegung entsprechend Los Straßenbau

Betonpflasterplatten nach DIN EN 1338
Leistungsklassen D, I, K und nach TL-Pflaster-StB.
Steingrößen Normalstein 30/30 cm,
Bischofsmütze 150/300/421 mm,
Steinhöhe 8 cm
Farbe grau
einschl. der erforderlichen Bischofsmützen, Oberfläche wassergestrahlt, mit Minifase
Nutzfläche bzw. Farbe der Steine: grau
Oberfläche werkseitig imprägniert.
Einschließlich handelsüblicher Passplatten herstellen.
Platten aus zweischichtigem Beton
Einschließlich erforderlicher Rand- und Abschlusssteine.

In der Regel verlegt wie folgt:
Steine im Kreuzverband diagonal im 45°-Winkel verlegen.
Ausbildung der Randanschlüsse aus Bischofsmützen.
Es werden erhöhte Anforderungen an die Ebenheit gestellt.
Diagonalverlegung (Diagonalverband)

Pflasterbettung 4 cm dick
Bettungsmaterial = Brechsand-Splitt-Gemisch 0/5 mm.
aus Granit/Granodiorit

Fugenmaterial Brechsand 0/2 mm bis zur Vollfugigkeit mehrfach einschlämmen. Überschüssigen Sand entfernen.
Erforderliche Steinschnitte für örtliche Anpassungen ausführen.
Betonsteinschnitte sind in dieser Position einzukalkulieren und werden nicht gesondert vergütet. Einschließlich Schneidearbeiten zur Herstellung der Passmaße in Kurvenbereichen.
Menge: 6,000 m2

*Hinweis: Gehweg Triebler Str./Muskauer*

**2.2.7 Plattenbelag mit Unterl.aufneh.S**
Plattenbelag mit Unterlage aufbrechen und aufnehmen.
Die Aufbruchtiefe gilt ab OF Platten.
Art = Betonplatten, Kantenlänge 30 cm
als Streifen verlegt
Bettung/Fugenfüllung aus Baustoffgemisch ohne
Bindemittel.
Unterlage aus Schottertragschicht oder
Kiessandtragschicht.
Aufbruchtiefe über 30 bis 40 cm.
Material innerhalb der Baustelle fördern und zwischenlagern
Aufbruchgut und nicht wiederverwendbare Steine
der Wiederverwendung zuführen,ggf. entsorgen.
Nach Wahl des AN.
Der Nachweis der ordnungsgemäßen Entsorgung ist
zu erbringen.
Deponiekosten sind einzurechnen.
Menge: 4,000 m2

**2.2.8 Schottertragschicht herst. 0/32, d=28cm**
Schottertragschicht herstellen.

Schottertragschicht nach ZTV-SoB-StB in der gültigen Fassung,
(Unterhalb Gehwegpflaster, Mosaik und Gehwegplatten, Anpassungsbereiche, etc.)

Baustoffgemisch 0/32.

Verdichtungsgrad DPr mind. 103 %,
Verformungsmodul EV2 auf der Oberfläche
mindestens 80 MPa.
Gesamteinbau- /Sichtdicke = 28 cm.

Baustoffgemisch = gebrochenes Naturgestein
aus Schotter-Splitt-Sand-Gemisch,
RC-Material nicht zulässig,
Grauwacke wird wegen möglicher resultierender Verfärbungen
nicht zugelassen.

Ungleichförmigkeitszahl U mindestens 13. Die
Filterstabilität gegenüber dem Bettungsstoff muss
eingehalten werden.
Feinanteil Kategorie UF3, im eingebauten Zustand
höchstens 5 Masse v.H. Feinanteile.

Einbau zwischen befestigten Flächen, Unterhalb Gehwegpflaster
Einbau in zwei Lagen inkl. Verdichtung.
Menge: 4,000 m2

**2.2.9 Planum herstellen, Abweichung +-2 cm**
Planum profilgerecht herstellen.

Auf- und Abtrag bis 5 cm
zulässige Abweichung von der Sollhöhe +2/-2 cm.
Verformungsmodul EV2 >= 45 MPa, Boden verdichten.
Menge: 4,000 m2

**2.2.10 Platten ca.30x30 m. Pl. des AG herst.**
Plattenbelag mit Platten des AG herstellen.
In Verkehrsflächen für Rad- und Gehwege.
Einzelflächen über 0,2 bis 2 m2.
Platten aus Beton = 30/30/6 cm.
<TA10:(32A) Verlegeart 'rechtwinkelig oder diagonal mit
Bischofsmützen'

Bettung aus Baustoffgemisch Brechsand/Splitt Gemisch
0/4.
Fuge mit Baustoffgemisch Brechsand/Splitt Gemisch  0/4.
Platten gelagert innerhalb der Baustelle aufnehmen.
Menge: 4,000 m2

**2.2.11 Platten aus Beton liefern 30x30**
Gehwegplatten aus Beton liefern
Betonpflasterplatten nach DIN EN 1338
Leistungsklassen D, I, K und nach TL-Pflaster-StB.
Steingrößen Normalstein 30/30 cm,
Bischofsmütze 150/300/421 mm,
Steinhöhe 8 cm
Farbe grau
einschl. der erforderlichen Bischofsmützen, Oberfläche wassergestrahlt, mit Minifase
Nutzfläche bzw. Farbe der Steine: grau
Oberfläche werkseitig imprägniert.
Einschließlich handelsüblicher Passplatten herstellen.
Platten aus zweischichtigem Beton
Einschließlich erforderlicher Rand- und Abschlusssteine.

als Ersatz liefern
Verwertung der nichtwiederverwndungsfähigen Platten nach Wahl des AN zuführen, ggf entsorgen. Deponiekosten sind einzukalkulieren..
Menge: 2,000 m2

#### Abschnitt 2.3 Abfallentsorgung

**2.3.1 Überschüssiger Aush. b. BM-F2 entsorgen**
*** Schwerpunktposition
Überschüssiges Aushubmaterial bestehend aus Auffüllungen,
Splitt, Beton-u. Ziegelstücke, Mittelsand und sandigen
Auffüllungen, Ton und Schluff Boden - Homogenbereiche A Auffüllungen und B grobkörnige bis gemischtkörnige Sande oder dergleichen gemäß beiliegendem Geotechnischen Bericht.
nach EBV bis einschl. BM-F2
der stofflichen Verwertung zuführen, mit
Entsorgungsnachweis,
auf der Baustelle bzw. dem Zwischenlager lagernd
auf LKW des AN laden,
transportieren zu einer geeigneten Einbaustelle mit
definierten Einbaubedingungen nach LAGA oder zur
Verwertungsanlage Anlage nach Wahl des AN,
ggf. anfallende Gebühren sind einzukalkulieren.
die Entsorgungsgebühren werden vom AN übernommen,
Menge: 210,000 t

**2.3.2 Zulage bis einschl. BM-F3**
Zulage zur Vorposition 02.03.1 ungeeigneter Boden für die erhöhten Entsorgungskosten (Transport und Entsorgung) für Boden bis einschl. BM-F3 nach EBV.
Menge: 50,000 t

**2.3.3 Lagerplatz Entsorgungsböden/-stoffen**
Lagerplatz zur Beprobung von Entsorgungsböden bzw. -stoffen anmieten, anlegen, betreiben, zurückbauen.

Lager für eine maximale Kapazität von 500 m³

Lager in max. 5km Entfernung zur Baustelle einrichten,
unterhalten und beseitigen.

Planen zur Abdeckung und Bodenabdichtung bereitstellen und entsorgen.

Der Lagerplatz ist vor Einrichtung mit dem Umweltamt abzustimmen und genehmigen zu lassen.
Menge: 1,000 St

**2.3.4 Unters. nach EBV**
Mischprobe der abgelagerten Aushubmengen durch einen
akkreditierten/es Probenehmer / Untersuchungslabor
herstellen und nach Ersatzbaustoffverordnung untersuchen und klassifizieren.
Menge: 1,000 St

**2.3.5 Mischprobe/ Deklarationsanalyse**
Mischprobe der abgelagerten Aushubmengen durch einen
akkreditierten/es Probenehmer / Untersuchungslabor
herstellen und Deklarationsanalyse zur Einordnung in
die Deponieklasse erstellen.
Menge: 1,000 St

### Bereich 3 Außerbetriebnahme

#### Abschnitt 3.1 Rückbau/Verpressen St200, PE225

**3.1.1 Rohrgr.Ltg. d225 b.1,7 T. Rückbau**
Rohrgraben für Leitungsrückbau herstellen
nach Abtrag der Befestigung
ab Oberkante Planum geplanter Straßenbefestigung
für Rohrleitung PE d 110 bis 225
das Freilegen des Leitungsbestandes ist einzukalkulieren
Leitung nicht in Betrieb
Homogenbereich A bis B- Werte siehe Anlage
Boden der Gräben für Versorgungsleitungen, Baugruben für Armaturen werden übermessen und sind einzukalkulieren, profilgerecht ausheben,
einschließlich Verbau DIN 18 303, Verbau ist einzukalkulieren
Behinderung durch Verbau, Ver- und
Entsorgungsleitungen, Kabel, Wurzeln,
Aushubtiefe bis 1,70 m Tiefe gemessen ab OK geplante
Oberkante Fahrbahn/Gehweg,
Sohlenbreite der Gräben nach DIN 4124
Die Homogenbereiche sind zu separieren und getrennt zu
lagern
Menge: 32,000 m

**3.1.2 Bodeneinbau Rückbau PE d110 bis d225**
Boden in Rohrgraben nach Versorgungsleitungsrückbau einbauen unter Verwendung
von vorhandenen zur Verfüllung geeigneten
Boden
Boden schichtenweise einbauen und  verdichten
Sohlbreite bis 1,00m
mit Verbau, der Verbau ist im Zuge der Arbeiten zurückzubauen,
Behinderung durch Verbau, Ver- und Entsorgungsleitungen, Kabel
Verdichtungsgrad unter Verkehrsflächen nach ZTV-A Stb
für Hauptverfüllung:
bis 0,50m unter Planum Straßenbau, mind. DPr 98 %
bis OK Planum Straßenbau mind. DPr 100 %
Abgerechnet wird nach Ausbaulänge.
Menge: 32,000 m

**3.1.3 Rohrgr.Ltg. ST200 b.1,0 T. Rückbau**
*** Schwerpunktposition
Rohrgraben für Leitungsrückbau herstellen
nach Abtrag der Befestigung
ab Oberkante Planum geplanter Straßenbefestigung
für Rohrleitung St200
das Freilegen des Leitungsbestandes ist einzukalkulieren
Leitung nicht in Betrieb
Homogenbereich A bis B- Werte siehe Anlage
Boden der Gräben für Versorgungsleitungen, Baugruben für Armaturen werden übermessen und sind einzukalkulieren, profilgerecht ausheben,
Behinderung durch Ver- und
Entsorgungsleitungen, Kabel, Wurzeln,
Aushubtiefe bis 1,0 m Tiefe gemessen ab OK geplante
Oberkante Gehweg,
Sohlenbreite der Gräben nach DIN 4124
Die Homogenbereiche sind zu separieren und getrennt zu
lagern
Menge: 100,000 m

**3.1.4 Bodeneinbau nach Rückbau St200**
*** Schwerpunktposition
Boden in Rohrgraben nach Versorgungsleitungsrückbau einbauen unter Verwendung
von vorhandenen zur Verfüllung geeigneten
Boden
Boden schichtenweise einbauen und  verdichten
Aushubtiefe bis 1,0 m Tiefe gemessen ab OK geplante
Oberkante Gehweg,
Sohlenbreite der Gräben nach DIN 4124
Behinderung durch Ver- und Entsorgungsleitungen, Kabel
Verdichtungsgrad unter Verkehrsflächen nach ZTV-A Stb
für Hauptverfüllung:
bis 0,50m unter Planum Straßenbau, mind. DPr 98 %
bis OK Planum Straßenbau mind. DPr 100 %
Abgerechnet wird nach Ausbaulänge.
Menge: 100,000 m

**3.1.5 Baugrube herstellen bis 1,5 x 1,5 x 1,0m**
Baugrube herstellen bis 1,5 x 1,5 x 1,0m
für die Leitungstrennung und Herstellung
Einfüllöffnung für die  Verdämmung
Baugrube nach Oberflächenabtrag Straßenbau herstellen
Homogenbereich A bis B- Werte siehe Anlage
profilgerecht ausheben, Handaushub ist
einzukalkulieren,
Behinderung durch
Ver- und Entsorgungsleitungen, Kabel,

Gesamtbaugrubenlänge bis 1,50m
Gesamtbaugrubenbreite einschl. Rohrgraben 1,50m
Gesamtbaugrubentiefe ab OK gepl. Gehweg bis 1,0m

Die Homogenbereiche sind zu separieren und getrennt zu
lagern
Zum Wiedereinbau nicht geeigneten Aushub entsorgen,
Entsorgung wird gesondert vergütet.
Menge: 10,000 St

**3.1.6 Baugrube verfüllen bis 1,5x1,5x1,0m**
Boden nach Leitungsrückbau in Baugrube einbauen unter Verwendung von vorhandenen zur Verfüllung geeigneten
Boden bzw. bei Erfordernis gelieferten Boden
Boden schichtenweise einbauen und verdichten
Gesamtbaugrubenlänge bis 1,50m
Gesamtbaugrubenbreite einschl. Rohrgraben 1,50m
Gesamtbaugrubentiefe ab OK gepl. Gehweg bis 1,0 m
Behinderung durch Verbau, Ver- und Entsorgungsleitungen, Kabel, Wurzeln
Verdichtungsgrad unter Verkehrsflächen nach ZTV-A Stb
für Hauptverfüllung:
bis 0,50m unter Planum Straßenbau, mind. DPr 98 %
bis OK Planum Straßenbau mind. DPr 100 %
Menge: 10,000 St

**3.1.7 Rückbau prov. Einbind. Pe d110, d225**
Rückbau und Entsorgung von PE-Rohrleitung einschließlich Formteile
einschl. Entsorgungsnachweis
PE d110 und PE d225
Arbeiten sind in Teilabschnitten auszuführen.
Leitungstrennung (an Bestand und auf Containermaß ist einzukalkulieren!

Außerbetriebnahme erfolgt durch das Rohrbauunternehmen.
Arbeiten sind erst nach Übergabe des Spülprotokolls  vorzunehmen.
Menge: 32,000 m

**3.1.8 Rückbau Stahlrohr DN200**
*** Schwerpunktposition
Rückbau und Entsorgung von Stahlrohrleitungen
einschl. Entsorgungsnachweis
von DN200

Arbeiten sind in Teilabschnitten auszuführen.
Leitungstrennung (an Bestand und auf Schrottcontainermaß ist einzukalkulieren!

Außerbetriebnahme erolgt durch das Rohrbauunternehmen.
Arbeiten sind erst nach Übergabe des Spülprotokolls  vorzunehmen.
Menge: 100,000 m

**3.1.9 Ltg. verfüllen Füllstoff bis DN200**
*** Schwerpunktposition
Stillgelegte Gasversorgungsleitung verfüllen mit hydraulisch gebundenem, fließfähigem nicht grundwasserschädigendem Füllstoff, einschl. Entlüftungs- und Einfüllöffnungen
anlegen, Stahl bis DN 200

Mit dem EP ist die abschnittsweise Herstellung der notwendigen Entlüftungs- und Einfüllöffnungen abgegolten.

Außerbetriebnahme erfolgt durch das Rohrbauunternehmen.
Arbeiten sind erst nach Übergabe des Spülprotokolls  vorzunehmen.
Menge: 200,000 m

**3.1.10 Zulage für kreuzende Hindernisse**
Zulage zu den Aushubarbeiten für Erschwernisse und besondere Maßnahmen durch kreuzende Hindernisse (in Betrieb befindliche Kabel, Kabelbündel bis 1m Breite, Rohrleitungen, bestehende in Betrieb befindliche Kanäle o.ä.) bis zu einer Breite von beidseitig 0,5 m sowie Schieberstangen und Schächte, einschl. aller erforderlichen Nebenleistungen, wie Handaushub, einsanden der Leitungen und Wiederherstellung des Trassenwarnbandes sowie Abhängen bzw. Unterfangen der Leitungen. Mehraufwendungen für die Herstellung des Verbaus werden nicht gesondert vergütet und sind einzukalkulieren.
Sicherungsmaßnahmen werden nicht gesondert vergütet.

Aushubtiefe Graben und  Baugrube: bis 1,0 m

Breite der Gräben: bis 1,00 m
Breite der Gruben: bis 1,50 m

Die Kreuzungen sind durch Fotos mit eindeutiger Zuordnung zu belegen!
Menge: 10,000 St

**3.1.11 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.
Menge: 35,000 m

#### Abschnitt 3.2 Rückbau

**3.2.1 Rohrgr.Ltg. ST100 b.1,0 T. Rückbau**
*** Schwerpunktposition
Rohrgraben für Leitungsrückbau herstellen
nach Abtrag der Befestigung
ab Oberkante Planum geplanter Straßenbefestigung
für Rohrleitung St100
das Freilegen des Leitungsbestandes ist einzukalkulieren
Leitung nicht in Betrieb,
Homogenbereich A bis B- Werte siehe Anlage
Boden der Gräben für Versorgungsleitungen, Baugruben für Armaturen werden übermessen und sind einzukalkulieren, profilgerecht ausheben,
Behinderung durch Ver- und
Entsorgungsleitungen, Kabel, Wurzeln,
Aushubtiefe bis 1,0 m Tiefe gemessen ab OK geplante
Oberkante Fahrbahn/Gehweg,
Sohlenbreite der Gräben nach DIN 4124
Die Homogenbereiche sind zu separieren und getrennt zu
lagern
Menge: 100,000 m

**3.2.2 Bodeneinbau nach Rückbau St100**
*** Schwerpunktposition
Boden in Rohrgraben nach Versorgungsleitungsrückbau einbauen unter Verwendung
von vorhandenen zur Verfüllung geeigneten
Boden
Boden schichtenweise einbauen und verdichten
Aushubtiefe bis 1,0 m Tiefe gemessen ab OK geplante
Oberkante Fahrbahn,
Sohlenbreite der Gräben nach DIN 4124
Behinderung durch Verbau, Ver- und Entsorgungsleitungen, Kabel
Verdichtungsgrad unter Verkehrsflächen nach ZTV-A Stb
für Hauptverfüllung:
bis 0,50m unter Planum Straßenbau, mind. DPr 98 %
bis OK Planum Straßenbau mind. DPr 100 %
Abgerechnet wird nach Ausbaulänge.
Menge: 100,000 m

**3.2.3 Baugrube herstellen bis 1,5x1,5x1,0m**
Baugrube herstellen bis 1,5 x 1,5 x 1,0m
für die Leitungstrennung und Verschluss von im Erdreich verbleibenden Leitungsabschnitten
Baugrube nach Oberflächenabtrag Straßenbau herstellen
Homogenbereich A bis B- Werte siehe Anlage
profilgerecht ausheben, Handaushub ist
einzukalkulieren,
Behinderung durch
Ver- und Entsorgungsleitungen, Kabel
Gesamtbaugrubenlänge bis  1,50m
Gesamtbaugrubenbreite einschl. Rohrgraben 1,50m
Gesamtbaugrubentiefe ab OK gepl. Gehweg bis 1,0m
Die Homogenbereiche sind zu separieren und getrennt zu
lagern
Zum Wiedereinbau nicht geeigneten Aushub entsorgen,
Entsorgung wird gesondert vergütet.
Menge: 4,000 St

**3.2.4 Baugrube verfüllen bis 1,5x1,5x1,0m**
Boden nach Leitungsrückbau in Baugrube einbauen unter Verwendung von vorhandenen zur Verfüllung geeigneten
Boden bzw. bei Erfordernis gelieferten Boden
Boden schichtenweise einbauen und verdichten
Gesamtbaugrubenlänge bis 1,50m
Gesamtbaugrubenbreite einschl. Rohrgraben 1,50m
Gesamtbaugrubentiefe ab OK gepl. Gehweg bis 1,0 m
Behinderung durch Verbau, Ver- und Entsorgungsleitungen, Kabel, Wurzeln
Verdichtungsgrad unter Verkehrsflächen nach ZTV-A Stb
für Hauptverfüllung:
bis 0,50m unter Planum Straßenbau, mind. DPr 98 %
bis OK Planum Straßenbau mind. DPr 100 %
Menge: 4,000 St

**3.2.5 Rückbau Stahlrohr DN100**
*** Schwerpunktposition
Rückbau und Entsorgung von Stahlrohrleitungen
einschl. Entsorgungsnachweis
von DN100

Arbeiten sind in Teilabschnitten auszuführen.
Leitungstrennung (an Bestand und auf Schrottcontainermaß ist einzukalkulieren!

Außerbetriebnahme erfolgt durch das Rohrbauunternehmen.
Arbeiten sind erst nach Übergabe des Spülprotokolls  vorzunehmen.
Menge: 100,000 m

**3.2.6 Rückbau Absperrarmatur bis DN100**
Rückbau und Entsorgung von Absperramaturen
einschl. Entsorgungsnachweis
bis DN100

Außerbetriebnahme erfolgt durch das Rohrbauunternehmen.
Arbeiten sind erst nach Übergabe des Spülprotokolls  vorzunehmen.
Menge: 1,000 St

**3.2.7 Zulage für kreuzende Hindernisse**
Zulage zu den Aushubarbeiten für Erschwernisse und besondere Maßnahmen durch kreuzende Hindernisse (in Betrieb befindliche Kabel, Kabelbündel bis 1m Breite, Rohrleitungen, bestehende in Betrieb befindliche Kanäle o.ä.) bis zu einer Breite von beidseitig 0,5 m sowie Schieberstangen und Schächte, einschl. aller erforderlichen Nebenleistungen, wie Handaushub, einsanden der Leitungen und Wiederherstellung des Trassenwarnbandes sowie Abhängen bzw. Unterfangen der Leitungen. Mehraufwendungen für die Herstellung des Verbaus werden nicht gesondert vergütet und sind einzukalkulieren.
Sicherungsmaßnahmen werden nicht gesondert vergütet.

Aushubtiefe Graben und Baugrube: bis 1,0 m

Breite der Gräben: bis 1,00 m
Breite der Gruben: bis 1,50 m

Die Kreuzungen sind durch Fotos mit eindeutiger Zuordnung zu belegen!
Menge: 10,000 St

**3.2.8 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.
Menge: 35,000 m

### Bereich 4 Gasnetzanschl.-Ltg.-öffentl.

#### Abschnitt 4.1 LB 002 Erdarbeiten

*Hinweis: Hinweis*
Bei Bauunterbrechungen z.B am Wochenende sind an den
offenen Baugruben Ausstiegshilfen für hineingeratene Tiere
vorzusehen damit diese selbständig befreien können.
Die Baugruben sind vor Arbeitsbeginn zu kontrollieren und
ggf. darin befindliche Tiere umzusetzen.
Leistungen sind einzukalkulieren.

**4.1.1 Rohrgraben für Rohrltg. b.d63 b.1,50 T.**
*** Schwerpunktposition
Rohrgraben herstellen nach Abtrag der Befestigung
ab Oberkante Planum geplanter Straßenbefestigung
für Rohrleitung bis d 63
Handschachtung und Freilegen des vorh. Gasleitungsbestand ist einzukalkulieren
Homogenbereich A bis B- Werte siehe Anlage
Boden der Gräben für Versorgungsleitungen, Baugruben für Armaturen (DAV, DAA an Hauptltg.) werden übermessen und sind einzukalkulieren, profilgerecht ausheben,
Behinderung durch Verbau, Ver- und
Entsorgungsleitungen, Kabel, Wurzeln,
Aushubtiefe bis 1,5 m Tiefe gemessen ab OK geplante
Oberkante Fahrbahn,
Sohlenbreite der Gräben nach DIN 4124
bis 0,80m

Planum Rohrgrabensohle herstellen einschließlich Nachverdichten auf DPr mind. 98 %

Die Homogenbereiche sind zu separieren und getrennt zu
lagern
Zum Wiedereinbau nicht geeigneten Aushub bzw. verdrängte Bodenmassen zum Zwischenlager des AN transportieren und  entsorgen,
Entsorgung wird gesondert vergütet.
Abrechnungsgrundlage bildet die verlegte Leitungslänge
(Anschluss Hauptltg. bis Umbindung Bestand bzw. Gebäudeeinführung)
Menge: 120,000 m

**4.1.2 Bodeneinbau NAL bis d63**
*** Schwerpunktposition
Boden nach Verfüllung der Leitungszone ab 10 cm über Rohroberkante in Rohrgraben für Gasnetzanschlussleitung
bis PE d63 einbauen unter Verwendung
von vorhandenen zur Verfüllung geeigneten
Boden bzw. bei Erfordernis gelieferten Boden
Boden schichtenweise einbauen und  verdichten
Sohlbreite bis 0,80m einschl. Verbreiterung für Schweißmuffen
Behinderung durch Verbau, Ver- und Entsorgungsleitungen, Kabel, Wurzeln
Verdichtungsgrad unter Verkehrsflächen nach ZTV-A Stb
für Hauptverfüllung:
bis 0,50m unter Planum Straßenbau, mind. DPr 98 %
bis OK Planum Straßenbau mind. DPr 100 %
Abrechnungsgrundlage bildet die verlegte Leitungslänge
(Anschluss Hauptltg. bis Umbindung Bestand bzw. Gebäudeeinführung)
Menge: 120,000 m

**4.1.3 Baugrube herstellen bis 1,5x1,5x1,2m**
Baugrube herstellen bis 1,5 x 1,5 x 1,2m
Umbindung bzw. Gebäudeeinführung Netzanschlussleitung
Baugrube nach Oberflächenabtrag Gehweg herstellen
Homogenbereich A bis B- Werte siehe Anlage
profilgerecht ausheben, Handaushub ist
einzukalkulieren,
Behinderung durch
Ver- und Entsorgungsleitungen, Kabel,
Arbeiten erfolgen im Bereich von Gebäuden,
Erschwernisse für Freilegung von Kellerwände, Lichtschächten, Treppenfundamenten Gründungen Leitungseinführungen sind einzurechnen.

Gesamtbaugrubenlänge bis  1,50m
Gesamtbaugrubenbreite einschl. Rohrgraben 1,50m
Gesamtbaugrubentiefe ab OK gepl. Gehweg bis 1,2m

Die Homogenbereiche sind zu separieren und getrennt zu
lagern
Zum Wiedereinbau nicht geeigneten Aushub bzw. verdrängte Bodenmassen zum Zwischenlager des AN transportieren und  entsorgen,
Entsorgung wird gesondert vergütet.

Abrechnung erfolgt als Zulage zum Rohrgraben
Menge: 12,000 St

**4.1.4 Baugrube verfüllen bis 1,5x1,5x1,2m**
Boden in Baugrube für
Umbindung bzw. Gebäudeeinführung Netzanschlussleitung
einbauen unter Verwendung von vorhandenen zur Verfüllung geeigneten
Boden bzw. bei Erfordernis gelieferten Boden
Boden schichtenweise einbauen und  verdichten
Gesamtbaugrubenlänge bis  1,50m
Gesamtbaugrubenbreite einschl. Rohrgraben 1,50m
Gesamtbaugrubentiefe ab OK gepl. Gehweg bis 1,2 m
Behinderung durch Ver- und Entsorgungsleitungen, Kabel,
Arbeiten erfolgen im Bereich von Gebäuden,
Erschwernisse für Freilegung von Kellerwände, Lichtschächten, Treppenfundamenten Gründungen Leitungseinführungen sind einzurechnen.
Verdichtungsgrad unter Verkehrsflächen nach ZTV-A Stb
für Hauptverfüllung:
bis 0,50m unter Planum Straßenbau, mind. DPr 98 %
bis OK Planum Straßenbau mind. DPr 100 %

Abrechnung erfolgt als Zulage zum Rohrgraben
Menge: 12,000 St

**4.1.5 Ortungsband**
Rohrleitungen markieren
mit Warn- und Ortungsband
Material liefern
40 cm über Rohrscheitel.
Menge: 111,000 m

**4.1.6 Straßenkappe einbauen, anpassen**
Straßenkappe einschl. Tragplatte DIN 19720, teleskopierbar, für Absperreinrichtung von Netzanschlussleitungen (DAV)
DIN 3581, Gehäuse aus Gusseisen und Deckel aus Gusseisen, quadratisch
Tragplatte aus Kunststoff einbauen und Zug um Zug auf Höhe setzen im Zusammenhang mit dem Straßenbau

Straßenkappe und Tragplatte wird vom Rohrbauunternehmen/AG zur Verfügung gestellt und
auf die Baustelle geliefert.
Menge: 14,000 St

**4.1.7 Liefern Kies-Sand-Gemisch**
Liefern von Stoffen frei Baustelle,
Mengenermittlung nach Lieferschein,
Kies-Sand-Gemisch.
als Bodenaustausch
Menge: 10,000 t

**4.1.8 Suchgraben herstellen**
Suchgraben herstellen
Suchgraben, T 1,30m Boden für Suchgraben ausheben,
zur Freilegung von unbekannten Leitungen, Kabeln und
Rohrleitungen, nach Abtrag der Oberflächenbefestigung,
Aushub seitlich lagern, verfüllen und verdichten,
Handarbeit ist einzukalkulieren, Aushubtiefe bis
1,25 m, Länge bis 1m
Homogenbereich A bis C- Werte siehe Anlage
Ausführung nach besonderer
Anordnung des AG.
Menge: 15,000 St

**4.1.9 Zulage für kreuzende Hindernisse**
Zulage zu den Aushubarbeiten für Erschwernisse und besondere Maßnahmen durch kreuzende Hindernisse (in Betrieb befindliche Kabel, Kabelbündel bis 1m Breite, Rohrleitungen, bestehende in Betrieb befindliche Kanäle o.ä.) bis zu einer Breite von beidseitig 0,5 m sowie Schieberstangen und Schächte, einschl. aller erforderlichen Nebenleistungen, wie Handaushub, Einsanden der Leitungen und Wiederherstellung des Trassenwarnbandes sowie Abhängen bzw. Unterfangen der Leitungen. Mehraufwendungen für die Herstellung des Verbaus werden nicht gesondert vergütet und sind einzukalkulieren.
Sicherungsmaßnahmen werden nicht gesondert vergütet.

Aushubtiefe Graben und Schachtbaugrube: bis 1,2 m
Breite/Länge der Gruben: bis 1,50 m

Die Kreuzungen sind durch Fotos mit eindeutiger Zuordnung zu belegen!
Menge: 90,000 St

**4.1.10 Zulage parallele Hindernisse**
Position wie vor, jedoch parallel zur Rohrachse verlaufende Hindernisse bis zu einer Breite von 0,5 m, einschl. aller erforderlichen Nebenleistungen, wie Handaushub, Einsanden der Leitungen und Wiederherstellung des Trassenwarnbandes sowie Abhängen bzw. Unterfangen der Leitungen. Mehraufwendungen für die Herstellung des Verbaus werden nicht gesondert vergütet und sind einzukalkulieren.
Sicherungsmaßnahmen werden nicht gesondert vergütet.

Eine Vergütung erfolgt nur, wenn die Leitungen deutlich im Graben sichtbar sind und zu Behinderungen führen.
Neuverlegte Leitungen werden nicht vergütet.
Menge: 40,000 m

**4.1.11 Flüssigboden liefern/einbauen**
Bodenmörtel/Flüssigboden liefern und einbauen
nach vorheriger Zustimmung des AG bzw. der örtlichen Bauüberwachung
Gräben/Baugruben an Engstellen in Bereichen,
in denen auf Grund der Vielzahl von Kabeln/Leitungen
eine Verfüllung und Verdichtung nicht möglich ist,
profilgerecht verfüllen einschließlich Schalung
mit Behinderung durch Versorgungs- und Entsorgungsleitungen und Kabel,
Lagesicherung mit geeigneten Maßnahmen gegen Auftrieb
Flüssigboden nach H ZFSV, Grundkonsistenz fließfähig
Wiederaushubfähigkeit leicht, Druckfestigkeit bis 0,3
N/mm2 nach 28 Tagen, gütegesichert, Nachweis der
Eignung durch Vorlage eines Prüfzeugnisses.
Einbau nach Herstellervorgaben
Menge: 15,000 m3

#### Abschnitt 4.2 Abfallentsorgung

**4.2.1 Überschüssiger Aushub b. BM-F2 entsorgen**
Überschüssiges Aushubmaterial bestehend aus Auffüllungen,
Splitt, Beton-u. Ziegelstücke, Mittelsand und sandigen
Auffüllungen, Ton und Schluff Boden - Homogenbereiche A Auffüllungen und B grobkörnige bis gemischtkörnige Sande oder dergleichen gemäß beiliegendem Geotechnischen Bericht.
nach EBV bis einschl. BM-F2
der stofflichen Verwertung zuführen, mit
Entsorgungsnachweis,
auf der Baustelle bzw. dem Zwischenlager lagernd
auf LKW des AN laden,
transportieren zu einer geeigneten Einbaustelle mit
definierten Einbaubedingungen nach LAGA oder zur
Verwertungsanlage Anlage nach Wahl des AN,
ggf. anfallende Gebühren sind einzukalkulieren.
die Entsorgungsgebühren werden vom AN übernommen,
Menge: 60,000 t

**4.2.2 Zulage bis einschl. BM-F3**
Zulage zur Vorposition 04.02.1 ungeeigneter Boden für die erhöhten Entsorgungskosten (Transport und Entsorgung) für Boden bis einschl. BM-F3 nach EBV.
Menge: 20,000 t

### Bereich 5 Gasnetzanschl.-Ltg.-privat

#### Abschnitt 5.1 LB 002 Erdarbeiten

*Hinweis: Hinweis*
Bei Bauunterbrechungen z.B am Wochenende sind an den
offenen Baugruben Ausstiegshilfen für hineingeratene Tiere
vorzusehen damit diese selbständig befreien können.
Die Baugruben sind vor Arbeitsbeginn zu kontrollieren und
ggf. darin befindliche Tiere umzusetzen.
Leistungen sind einzukalkulieren.

Rohrvortrieb erfolgt durch das Rohrbauunternehmen.

Arbeiten werden auf privaten Grundstücken
zum Teil mit eingeschränkter Zugänglichkeit (Handarbeit, Maschineneinsatz) ausgeführt.

**5.1.1 Zus. Aufwendungen Privatbereich**
Zusätzliche Aufwendungen für Arbeiten im Privatbereich

Abstimmungen zur Baudurchführung
sowie zeitlicher Einordnung sind durch den
AN mit dem Grundstückseigentümer durchzuführen.

In Anspruch genommene Flächen im Grundstücksbereich
nach Beendigung der Arbeiten wieder in ursprünglichen Zustand versetzen (technologische Randstreifen). U. a. Beseitigen von Fahrspuren
Oberbodenflächen auflockern außerhalb der Fahrbahnbereiche.
Oberboden liefern und andicken einschl. ggf. Ansaat.
befestigte Flächen säubern.

Die ordnungsgemäße Oberflächenwiederherstellung
ist vom Eigentümer schriftlich bestätigen zu lassen
(Protokoll) und zur Abrechnung vorzulegen.
Menge: 4,000 St

**5.1.2 Rohrgraben für Rohrltg. b.d63 b.1,00 T.**
*** Schwerpunktposition
Rohrgraben herstellen nach Abtrag der Befestigung
einschl. Oberbodenschicht
im Privatbereich
für Rohrleitung bis d 63
Handschachtung und Freilegen des vorh. Gasleitungsbestand ist einzukalkulieren
Homogenbereich A bis B- Werte siehe Anlage
Boden der Gräben für Versorgungsleitungen, profilgerecht ausheben,
Behinderung durch  Ver- und
Entsorgungsleitungen, Kabel, Wurzeln,
Aushubtiefe bis 1,0 m Tiefe gemessen ab OK Gelände
Sohlenbreite der Gräben nach DIN 4124
bis 0,60m

Planum Rohrgrabensohle herstellen einschließlich Nachverdichten auf DPr mind. 98 %

Die Homogenbereiche und Oberboden sind zu separieren und getrennt zu lagern
Zum Wiedereinbau nicht geeigneten Aushub bzw. verdrängte Bodenmassen zum Zwischenlager des AN transportieren und  entsorgen,
Entsorgung wird gesondert vergütet.
Abrechnungsgrundlage bildet die verlegte Leitungslänge
(Einfriedung bis Umbindung Bestand bzw. Gebäudeeinführung)
Menge: 45,000 m

**5.1.3 Bodeneinbau NAL bis d63**
*** Schwerpunktposition
Boden nach Verfüllung der Leitungszone ab 10 cm über Rohroberkante in Rohrgraben für Gasnetzanschlussleitung
im Privatbereich
bis PE d63 einbauen unter Verwendung
von vorhandenen zur Verfüllung geeigneten
Boden bzw. bei Erfordernis gelieferten Boden
Boden/ Oberboden schichtenweise einbauen und  verdichten
Sohlbreite bis 0,60m einschl. Verbreiterung für Schweißmuffen
Behinderung durch Verbau, Ver- und Entsorgungsleitungen, Kabel, Wurzeln
Verdichtungsgrad unter Verkehrsflächen nach ZTV-A Stb
für Hauptverfüllung:
bis 0,50m unter Planum Straßenbau, mind. DPr 98 %
bis OK Planum Straßenbau mind. DPr 100 %
bzw. Grünflächen: mind. DPr 0,97%,

Abrechnungsgrundlage bildet die verlegte Leitungslänge
(Grundstücksgrenze bis Umbindung Bestand bzw. Gebäudeeinführung)
Menge: 45,000 m

**5.1.4 Baugrube herstellen bis 1,5x1,5x1,2m**
*** Schwerpunktposition
Baugrube herstellen bis 1,5 x 1,5 x 1,2m
Umbindung bzw. Gebäudeeinführung Netzanschlussleitung
Baugrube nach Oberflächenabtrag herstellen
Homogenbereich A bis B- Werte siehe Anlage
profilgerecht ausheben, Handaushub ist
einzukalkulieren,
Behinderung durch
Ver- und Entsorgungsleitungen, Kabel,
Arbeiten erfolgen im Bereich von Gebäuden,
Erschwernisse für Freilegung von Kellerwände, Lichtschächten, Treppenfundamenten Gründungen Leitungseinführungen sind einzurechnen.

Gesamtbaugrubenlänge bis  1,50m
Gesamtbaugrubenbreite einschl. Rohrgraben 1,50m
Gesamtbaugrubentiefe ab OK Gelände bis 1,2m

Die Homogenbereiche sind zu separieren und getrennt zu
lagern
Zum Wiedereinbau nicht geeigneten Aushub bzw. verdrängte Bodenmassen zum Zwischenlager des AN transportieren und  entsorgen,
Entsorgung wird gesondert vergütet.

Abrechnung erfolgt als Zulage zum Rohrgraben
Menge: 4,000 St

**5.1.5 Baugrube verfüllen bis 1,5x1,5x1,2m**
Boden in Baugrube für
Umbindung bzw. Gebäudeeinführung Netzanschlussleitung
im Privatbereich
einbauen unter Verwendung von vorhandenen zur Verfüllung geeigneten
Boden bzw. bei Erfordernis gelieferten Boden
Boden schichtenweise einbauen und  verdichten
Oberboden auftragen
Gesamtbaugrubenlänge bis  1,50m
Gesamtbaugrubenbreite einschl. Rohrgraben 1,50m
Gesamtbaugrubentiefe ab OK Gelände bis 1,2 m
Behinderung durch Ver- und Entsorgungsleitungen, Kabel,
Arbeiten erfolgen im Bereich von Gebäuden,
Erschwernisse für Freilegung von Kellerwände, Lichtschächten, Treppenfundamenten Gründungen Leitungseinführungen sind einzurechnen.
Verdichtungsgrad unter Verkehrsflächen nach ZTV-A Stb
für Hauptverfüllung:
bis 0,50m unter Planum Straßenbau, mind. DPr 98 %
bis OK Planum Straßenbau mind. DPr 100 %
bzw. Grünflächen: mind. DPr 0,97%,

Abrechnung erfolgt als Zulage zum Rohrgraben
Menge: 4,000 St

**5.1.6 Baugrube herst. Vortrieb**
Baugrube herstellen bis 2,0 x 1,5 x 1,2m
Vortrieb (Durchpressung)
nach Abtrag Oberflächenbefestigung
Baugrube herstellen
Homogenbereich A bis B- Werte siehe Anlage
profilgerecht ausheben, Handaushub ist
einzukalkulieren,
Die Homogenbereiche sind
zu separieren und getrennt zu lagern

Gesamtbaugrubenlänge bis  2,00m
Gesamtbaugrubenbreite einschl. Rohrgraben 1,50m
Gesamtbaugrubentiefe ab OK gepl. Gehweg bis 1,2 m

Zum Wiedereinbau nicht geeigneten Aushub bzw. verdrängte Bodenmassen zum Zwischenlager des AN transportieren und  entsorgen,
Entsorgung wird gesondert vergütet.

Abrechnung erfolgt als Zulage zum Rohrgraben
Menge: 2,000 St

**5.1.7 Baugrube verfüllen Vortrieb**
Boden in Baugrube für
Vortrieb (Durchpressung) im Privatbereich
einbauen unter Verwendung von vorhandenen zur Verfüllung geeigneten
Boden bzw. bei Erfordernis gelieferten Boden
Boden schichtenweise einbauen und  verdichten
Gesamtbaugrubenlänge bis  2,00m
Gesamtbaugrubenbreite einschl. Rohrgraben 1,50m
Gesamtbaugrubentiefe ab OK gepl. Gehweg bis 1,2 m
Behinderung durch Ver- und Entsorgungsleitungen, Kabel,
sind einzurechnen.
Verdichtungsgrad unter Verkehrsflächen nach ZTV-A Stb
für Hauptverfüllung:
bis 0,50m unter Planum Straßenbau, mind. DPr 98 %
bis OK Planum Straßenbau mind. DPr 100 %
bzw. Grünflächen: mind. DPr 0,97%,
Abrechnung erfolgt als Zulage zum Rohrgraben
Menge: 2,000 St

**5.1.8 Ortungsband**
Rohrleitungen markieren
mit Warn- und Ortungsband
Material liefern
40 cm über Rohrscheitel.
Menge: 45,000 m

**5.1.9 Liefern Kies-Sand-Gemisch**
Liefern von Stoffen frei Baustelle,
Mengenermittlung nach Lieferschein,
Kies-Sand-Gemisch.
als Bodenaustausch
Menge: 10,000 t

**5.1.10 Suchgraben herstellen**
Suchgraben herstellen
Suchgraben, T 1,30m Boden für Suchgraben ausheben,
zur Freilegung von unbekannten Leitungen, Kabeln und
Rohrleitungen, nach Abtrag der Oberflächenbefestigung,
Aushub seitlich lagern, verfüllen und verdichten,
Handarbeit ist einzukalkulieren, Aushubtiefe bis
1,25 m, Länge bis 1m
Homogenbereich A bis C- Werte siehe Anlage
Ausführung nach besonderer
Anordnung des AG.
Menge: 4,000 St

**5.1.11 Zulage für kreuzende Hindernisse**
Zulage zu den Aushubarbeiten für Erschwernisse und besondere Maßnahmen durch kreuzende Hindernisse (in Betrieb befindliche Kabel, Kabelbündel bis 1m Breite, Rohrleitungen, bestehende in Betrieb befindliche Kanäle o.ä.) bis zu einer Breite von beidseitig 0,5 m sowie Schieberstangen und Schächte, einschl. aller erforderlichen Nebenleistungen, wie Handaushub, Einsanden der Leitungen und Wiederherstellung des Trassenwarnbandes sowie Abhängen bzw. Unterfangen der Leitungen. Mehraufwendungen für die Herstellung des Verbaus werden nicht gesondert vergütet und sind einzukalkulieren.
Sicherungsmaßnahmen werden nicht gesondert vergütet.

Aushubtiefe Graben und Schachtbaugrube: bis 1,2 m
Breite/Länge der Gruben: bis 1,50 m

Die Kreuzungen sind durch Fotos mit eindeutiger Zuordnung zu belegen!
Menge: 2,000 St

**5.1.12 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.
Menge: 25,000 m

**5.1.13 Zulage Kreuzung Einfriedung**
Zulage für den Mehraufwand bei Kreuzung von vorhandenen
Zäunen und Zaunsockeln, Toreinfahrten (Feststeller) Hecken und anderen Grundstückseinfriedungen, einschl. aller Nebenarbeiten
sowie Herstellung des ursprünglichen Zustandes der
vorhandenen Anlagen.
Menge: 3,000 St

#### Abschnitt 5.2 Oberflächenaufbr./-wiederherst.

**5.2.1 Betondecke schneiden/trennen**
Bewehrte Betondecke schneiden und trennen

In voller Aufbruchtiefe senkrecht und
geradlinig schneiden und trennen. Inkl. Nachschneiden.
Dicke ca. 10 bis 20 cm bewehrt.
Schneidschlamm, Betonschneidgut absaugen und einer Verwertung nach Wahl des AN zuführen.
Oberfläche reinigen.
Menge: 2,000 m

**5.2.2 Betondecke aufnehmen Zufahrten**
Betondecke aufbrechen und aufnehmen.
<TA10:(21A) Fläche 'Zufahrten'

Befestigung = Betondecke.
auf Unterlage = Tragschicht ohne Bindemittel.
Decke ohne Bewehrung, Dübel und Anker.
Einschließlich vorhandener Fugenfüllstoffe.
Dicke der Betondecke nach Unterlagen des AG, Gesamtaufbruchtiefe über 15 bis 20 cm.
Material der Verwertung nach Wahl des AN zuführen.
Menge: 2,000 m2

**5.2.3 Betondecke einschichtig D 20cm**
Betondecke ZTV Beton-StB aus Ortbeton, in Teilflächen, Beton C 30/37 DIN EN 206, DIN 1045-2, natürliche Gesteinskörnung, frühhochfester Straßenbeton mit Fließmittel, Decke einschichtig, Dicke der Decke 20 cm, Betonoberfläche mit Stahlbesen abziehen und nass nachbehandeln.
Menge: 2,000 m2

**5.2.4 Betonpflaster, S. aufn.**
Pflasterdecke mit Unterlage aufbrechen und aufnehmen,
Die Aufbruchtiefe gilt ab OF Pflaster.
Art = Betonsteinpflaster
Bettung aus Baustoffgemisch ohne Bindemittel.
Unterlage aus Schottertragschicht oder Kiessand.
Material innerhalb der Baustelle fördern und nach Angabe des AG lagern.
Aufbruchgut und nicht wiederverwendbare Steine
der Wiederverwendung zuführen,ggf. entsorgen.
Nach Wahl des AN.
Der Nachweis der ordnungsgemäßen Entsorgung ist
zu erbringen.
Deponiekosten sind einzurechnen.
Menge: 14,000 m2

**5.2.5 Betonpflaster herst., S. Steine des AG**
Beton-Verbundsteinpflaster aus Steinen des AG
herstellen.
Ausführung in Fahrbahn und Nebenflächen.
Betonsteine aller Größen,
Steine wie auf der Baustelle vorhanden verlegen.
Bettungsmaterial = 4 cm Brechsand-Splitt-Gemisch 0/4.
Fugenmaterial = Brechsand-Splitt-Gemisch 0/4, ggf. 0/2
Steine lagern im Baustellenbereich. Steine abladen
und vor dem Versetzen säubern.
Menge: 14,000 m2

**5.2.6 Pflaster m. Unterl. aufn.Mosaik**
Pflasterdecke mit Unterlage aufbrechen und aufnehmen,
Die Aufbruchtiefe gilt ab Oberkante Pflasterdecke.
Art = Mosaikpflaster.
Mit Fugenfüllung aus Baustoffgemisch ohne Bindemittel.
Bettung aus Baustoffgemisch ohne Bindemittel.
Unterlage = Tragschicht aus ungebrochener natürlicher
Gesteinskörnung.
Aufbruchtiefe über 10 bis 15 cm.
Steine Mosaikpflaster säubern, auf zu liefernden
Paletten stapeln und im Baubereich sortiert lagern und
gegen Diebstahl
sichern, übriges Aufbruchgut der Verwertung nach Wahl
des AN zuführen'
Menge: 2,000 m2

**5.2.7 Mosaikpflasterdecke herst. St. d. AG**
Mosaikpflasterdecke aus Steinen des AG herstellen.
Ausführung in Fahrbahn und Nebenflächen.
Großpflastersteine aus Naturstein im vorh. Verband
setzen.
Bettungsmaterial = 4-6 cm Brechsand-Splitt-Gemisch 0/5.
Fugenmaterial = Brechsand-Splitt-Gemisch, Körnung 0/5
Steine vom Lager AN fördern, Steine abladen, vor dem
Versetzen säubern und setzen.
Menge: 2,000 m2

**5.2.8 Schicht ohne Bindemittel aufn.**
Schicht ohne Bindemittel aufnehmen einschl .
Erschwernisse durch Einbauten.
Ungebundene Tragschicht
bis 0,40 unter vorh. Befestigung
Fläche = private Befestigungen
im Baustellenbereich
zur Wiederverwendung seitlich lagern.
nicht geeignetes Material einer Wiederverwertung
zu führen.
Verwertung wird gesondert vergütet
Abgerechnet wird nach Abtragsprofilen.
Menge: 5,000 m3

**5.2.9 Tragschicht einbauen, vorh. Material**
Schotter, im Baustellenbereich seitlich gelagert,
aufnehmen,
einbauen und verdichten
Einbau in Zufahrten und Gehwegen,
Einbaudicke 15-30cm
Verformungsmodul EV2 auf der Oberfläche
Einbaudicke und Anforderungen entsprechend ZTV A-StB
Abgerechnet wird nach Einbauflächen.
Menge: 5,000 m3

**5.2.10 Planum Abweichung +/-2cm**
Planum herstellen, für Verkehrsflächen,
zulässige Abweichung von der Sollhöhe +/- 2 cm,
Untergrund verdichten
Verformungsmodul mind. EV2 45 MN/m2,
Menge: 18,000 m2

**5.2.11 Mineralgemisch liefern 0/32 bei Bedarf**
Material bei Bedarf als Ersatz liefern,
nur nach vorheriger Abstimmung mit dem AG und der örtlichen Bauüberwachung
natürliches gebrochenes Mineralgemisch
 TL Gestein, Körnung 0/32,  Feinanteil Kategorie UF 3, im eingebauten Zustand max. 3 % Feinanteile, abgerechnet wird nach Wiegekarte.
Menge: 1,000 t

**5.2.12 Bordstein aufnehmen**
Bordstein aufnehmen,
 Höhe 200 bis 250 mm,
einschl. Fundament und zweiseitige Rückenstütze aus
Beton,
Bordsteine zur Wiederverwendung säubern
innerhalb der Baustelle lagern,
nicht mehr verwendbare Stoffe laden und entsorgen
Menge: 6,000 m

**5.2.13 Bordstein verlegen**
Bordstein, gebraucht, verlegen mit
Bettung und Rückenstütze, Bettung aus Beton C 12/15
DIN EN 206-1, mit Fugenbreite 10 bis 15 mm, Fugen mit
Zementmörtel verfüllen.
Menge: 6,000 m

**5.2.14 Oberboden abtragen, auftragen**
Oberboden, profilgerecht abtragen
und seitlich lagern,
einschl. Abtrag Vegetationsdecke
bis 30 cm
Pflanzenbestandteile der Kompostierung zu führen
Wiedereinbau als oberste Schicht des
Rohrgrabens/Baugrube
Menge: 35,000 m2

**5.2.15 Rasenansaat herstellen Planum**
Rasenansaat herstellen.
Saatgut ohne Entmischung ausbringen einarbeiten, standfest anwalzen und anwässern. Vorzeitig entwickeltes Unkraut ausmähen. Unrat und Unkraut einer Wiederverwertung nach Wahl des AN zuführen. Boden lockern und Planum  ± 2 cm herrichten.
Saatgutmenge 20 g/m2.
Saatgut vom AN liefern, Sportplatzsrasen, RSM 3.1 -
Standard -.
einschl.Fertigstellungspflege bis Abnahme Eigentümer
Menge: 35,000 m2

**5.2.16 Traufstreifen aufnehmen,einbauen**
Traufstreifen aufnehmen
Schüttung aus Kies einschl. Unterlage (Vlies o.ä.) aufnehmen und zum Wiedereinbau im Baustellenbereich zwischenlagern
Körnung ca. 8/32,
Schichtdicke  bis 20 cm

nach Bauende vorh. Material wiedereinbauen
Menge: 2,000 m2

#### Abschnitt 5.3 Abfallentsorgung

**5.3.1 Überschüssiger Aushub b. BM-F2 entsorgen**
Überschüssiges Aushubmaterial bestehend aus  Auffüllungen,
Splitt, Beton-u. Ziegelstücke, Mittelsand und sandigen
Auffüllunge, Ton und Schluff Boden - Homogenbereiche A Auffüllungen und B grobkörnige bis gemischtkörnige Sande oder dergleichen gemäß beiliegendem Geotechnischen Bericht.
nach EBV bis einschl. BM-F2
der stofflichen Verwertung zuführen, mit
Entsorgungsnachweis,
auf der Baustelle bzw. dem Zwischenlager lagernd
auf LKW des AN laden,
transportieren zu einer geeigneten Einbaustelle mit
definierten Einbaubedingungen nach LAGA oder zur
Verwertungsanlage Anlage nach Wahl des AN,
ggf. anfallende Gebühren sind einzukalkulieren.
die Entsorgungsgebühren werden vom AN übernommen,
Menge: 13,000 t
